# Sanierung Grundschule Grüntal
Angebotsaufforderung (GAEB DA XML 3.3, DA83)
Projekt: 0126_GRU
Währung: EUR
Auftraggeber: Schulverband Sydow, vertreten durch das Amt Biesenthal-Barni, Berliner Straße 1, 16359 Biesenthal
Ausführungsort: Grundschule Grüntal, Dorfstraße 34, 16230 Sydower Fließ
Erstellt mit: 5 260326.1, NOVA AVA, 30.03.2026

## Allgemeine Vorbemerkungen
Allgemeine Vorbemerkungen:

Angaben zum Bauvorhaben
Bauvorhaben:
Grundschule Grüntal
Dorfstraße 34
16230 Sydower Fließ

Bauherr:
Schulverband Sydow
vertreten durch das Amt Biesenthal-Barnim
16359 Biesenthal

Gegenstand dieses Leistungsverzeichnisses sind Arbeiten im Bestand des Schulgebäudes der Grundschule Grüntal.
Das Gebäude ist während der Sommerferien nicht in Betrieb. Die Ausführung erfolgt in der unterrichtsfreien Zeit.

Verbindlicher Ausführungszeitraum:
09.07.2026 bis 22.08.2026.

Innerhalb dieses Zeitraums sind sämtliche vertraglich geschuldeten Leistungen vollständig, funktionsfähig und abnahmefähig herzustellen. Eine Überschreitung des Fertigstellungstermins ist ausgeschlossen, da im Anschluss der reguläre Schulbetrieb wieder aufgenommen wird.
Arbeiten in anderen Bereichen des Bauvorhabens können, sofern sie nicht den Haupteingang betreffen, auch außerhalb dieses Zeitraums parallel zum laufenden Schulbetrieb ausgeführt werden. Dabei ist der Schulbetrieb in besonderem Maße zu berücksichtigen und Beeinträchtigungen sind auf das notwendige Maß zu beschränken.

Ein SiGe-Koordinator wird gegebenenfalls vom Bauherrn bestellt.

Verbindliche Anweisungen erfolgen ausschließlich über die Bauleitung in Textform.

Allgemeine Ausführungsgrundlagen
Die Ausführung hat nach den anerkannten Regeln der Technik und Baukunst, den einschlägigen DIN-Normen, der VOB/C, den Herstellerangaben sowie den öffentlich-rechtlichen Vorschriften zu erfolgen.
Sämtliche Leistungen sind vollständig, funktionsgerecht und betriebsbereit zu erbringen, auch wenn einzelne Nebenleistungen nicht ausdrücklich beschrieben sind.
Der Auftragnehmer hat die Leistungen eigenständig zu koordinieren und mit anderen Gewerken abzustimmen.
Vor Ausführung sind sämtliche Maße am Bau zu prüfen. Unstimmigkeiten sind der Bauleitung unverzüglich schriftlich mitzuteilen.

Angebot und Kalkulationsgrundlagen
Der Bieter hat sich vor Abgabe des Angebotes eigenverantwortlich über folgende Punkte zu informieren:
- Lage und Zugänglichkeit der Baustelle
- örtliche Gegebenheiten
- Bestandssituation
- Medienanschlüsse
- logistische Anforderungen aufgrund der kurzen Bauzeit
Ein Ortsbegehungstermin kann auf Wunsch des AN vereinbart werden. Eine entsprechende Anfrage ist zu stellen.
Nachforderungen aufgrund fehlender Ortskenntnis oder unzureichender Prüfung sind ausgeschlossen.
Mit Angebotsabgabe bestätigt der Bieter, dass die angebotene Leistung technisch vollständig erfasst ist.
Stundenlohnarbeiten werden nur vergütet, wenn sie vor Ausführung schriftlich beauftragt wurden. Die Stundennachweise sind unverzüglich zur Bestätigung vorzulegen.

Termin- und Bauablaufregelung
Der Ausführungszeitraum ist verbindlich und nicht verlängerbar.
Der Auftragnehmer hat seinen Personal-, Geräte- und Materialeinsatz so zu planen, dass die vollständige Fertigstellung im Bereich des Eingangs der Schule spätestens bis zum 22.08.2026 gewährleistet ist.
Erforderlichenfalls sind Mehrschichtbetrieb oder Wochenendarbeiten einzuplanen, sofern öffentlich-rechtlich zulässig.
Ein detaillierter Bauzeitenplan ist spätestens zwei Wochen vor Ausführungsbeginn vorzulegen und mit der Bauleitung abzustimmen.

Sicherheitstechnische Belange und Festlegungen
Diese sicherheitstechnischen Vorbemerkungen dienen als grundsätzliche Regelung zur Umsetzung und Einhaltung der Forderungen aus der Baustellenverordnung. Sie entbinden den Auftragnehmer nicht von seinen gesetzlichen Verpflichtungen zur Einhaltung insbesondere folgender Vorschriften:
§ Arbeitsschutzgesetz (ArbSchG)
§ Arbeitssicherheitsgesetz (ASiG)
§ Arbeitsstättenverordnung (ArbStättV)
§ Baustellenverordnung (BaustellV)
§ Gefahrstoffverordnung (GefStoffV)
§ Technische Regeln für Gefahrstoffe (TRGS)
sowie den gültigen Vorschriften und Regelungen der gesetzlichen Unfallversicherungsträger, insbesondere den jeweils gültigen
§ Unfallverhütungsvorschriften (UVV)
§ Richtlinien, Sicherheitsregeln und andere bauberufsgenossenschaftliche Schriften für Sicherheit und Gesundheit bei der Arbeit (DGUV-Vorschriften, Regeln, Grundsätze und Informationen)
Für die Einhaltung vorgenannter Regelungen bleibt der Auftragnehmer allein verantwortlich.
Mit Auftragserteilung werden folgende Dokumente zum Vertragsbestandteil:
§ SiGe-Plan
§ Baustellenordnung
Spätestens 4 Wochen vor Ausführungsbeginn ist vom Auftragnehmer gemäß § 5 ArbSchG eine Gefährdungsanalyse für die zu seinem Leistungsumfang gehörenden Leistungen und Arbeiten sowie eine Sicherungskonzeption durchzuführen. Diese gilt als Dokumentation gemäß § 6 ArbSchG und ist dem Auftraggeber zu übergeben.
Spätestens 4 Wochen vor Ausführungsbeginn sind, sofern erforderlich, Sachkundennachweise gemäß § 7 ArbSchG dem SiGe-Koordinator zu übergeben.
Spätestens mit Baubeginn ist dem SiGe-Koordinator der verantwortliche Bauleiter sowie die für Sicherheit und Gesundheitsschutz zuständige Person zu benennen.
Der SiGe-Koordinator ist zur Einstellung sicherheitswidriger Arbeiten berechtigt. Daraus entstehende Kosten gehen zu Lasten des betreffenden Auftragnehmers.

Baustelleneinrichtung
Der Auftragnehmer hat sich vor Angebotsabgabe über die örtlichen Verhältnisse zu informieren.
Alle erforderlichen Einrichtungen, Schutzmaßnahmen, Absperrungen, Medienanschlüsse, Container, Lagerflächen sowie die vollständige Räumung der Baustelle sind in die Einheitspreise einzukalkulieren.
Zufahrten und Rettungswege sind jederzeit freizuhalten.
Nach täglichem Arbeitsende ist der Baustellenbereich ordnungsgemäß zu sichern und zu verschließen.

Arbeiten im Bestand
Bei allen Arbeiten ist besondere Sorgfalt im Umgang mit der vorhandenen Bausubstanz erforderlich.
Beschädigungen sind zu vermeiden. Schutzmaßnahmen sind in die Einheitspreise einzukalkulieren.
Erkannte Mängel an Vorleistungen sind unverzüglich schriftlich anzuzeigen.

Qualitätssicherung
Vor Beginn der Arbeiten benennt der Auftragnehmer einen verantwortlichen Bauleiter.
Es dürfen nur zugelassene und normgerechte Baustoffe verwendet werden.
Die Abrechnung erfolgt auf Grundlage gemeinsamer Aufmaße.

Abnahme und Dokumentation
Die Fertigstellung ist schriftlich anzuzeigen.
Zur Abnahme sind sämtliche erforderlichen Nachweise, Prüfprotokolle und Dokumentationen vorzulegen.

Entsorgung und GewAbfV
Die Entsorgung nicht gefährlicher Abfälle hat gemäß Gewerbeabfall-Verordnung (GewAbfV) zu erfolgen.
Getrenntsammlung, Nachweisführung und Dokumentation sind vom Auftragnehmer sicherzustellen.

## Allgemeine Vertragsbedingungen
Allgemeine Vertragsbedingungen:

Ausschreibungsunterlagen
Es gelten diese Ausschreibungsunterlagen entsprechend dem Leistungsverzeichnis.
AN = Auftragnehmer; AG = Auftraggeber

Vertragsgrundlage
Vertragsgrundlage werden die VOB Teil B und Teil C (Allgemeine Technische Vertragsbedingungen - ATV) in der gültigen Fassung zum Zeitpunkt der Ausschreibung.

Fristen
Ausführungsfristen: 09.07.2026 bis 22.08.2026
Die Leistungen sind innerhalb dieses Zeitraums vollständig fertigzustellen.
Orientierend s. Angebotsdeckblatt, Terminvereinbarung mit der Vergabe sowie Bauzeitenplan.

Ausführung und Bauablauf
Der Ausführung werden die Architektenpläne der Ausführungs- sowie Genehmigungsplanung zugrunde gelegt.
Etwaige erforderliche Montagepläne sind vor der Fertigung dem Bauherren und der Bauleitung zur Freigabe vorzulegen.
Der AN ist verpflichtet, rechtzeitig vor Arbeitsbeginn die v. g. Unterlagen selbstverantwortlich auf Übereinstimmung mit den DIN, den anerkannten Regeln der Technik des betreffenden Handwerks sowie auf etwaige Widersprüche zu überprüfen.
Hat der AN Bedenken gegen die vorgesehene Ausführung, so hat er den Bauherren sofort schriftlich zu informieren.
Für Arbeiten, die im Leistungsverzeichnis nicht aufgeführt sind, müssen vom AN unaufgefordert vor Arbeitsbeginn Nachtragsangebote dem Bauherren vorgelegt werden. Einsichtnahme in die Kalkulation ist zu gewähren.
Die Ausführung der Nachträge erfolgt erst nach schriftlicher Auftragserteilung (Nachtragsvereinbarung) durch den AG.
Der Feinablaufplan ist bis zum Baubeginn vom AN der örtlichen Bauüberwachung zu übergeben und durch diese bestätigen zu lassen.
Eine kontinuierliche und ungehinderte Arbeitsweise kann nicht gewährleistet werden. Die Arbeiten können auch abschnittsweise zur Ausführung gelangen.
Der Auftragnehmer verpflichtet sich, seinen Personal- und Geräteeinsatz sowie seine Materiallieferungen dem Baufortschritt so anzupassen, dass alle vereinbarten und festgelegten Termine sowie die im Vertrag festgelegten Zwischen- und Fertigstellungstermine unbedingt eingehalten werden.

Besonderheiten Baustelle
Siehe Zusätzliche Technische Vertragsbedingungen (ZTV) sowie Hinweise in jeweiligen Positionen des Leistungsverzeichnisses, die Unterlagen der Tragwerksplanung (Hauptstatik, Prüfberichte), das Brandschutzkonzept in der genehmigten Fassung sowie die Unterlagen der bauordnungsrechtlichen Genehmigung.

Schlüsselgewalt zu Baustelle
Die Arbeiten finden im Bereich eines Schulgebäudes im Bestand statt.
Die Ausführung erfolgt größtenteils während der Sommerferien. Das Gebäude ist in diesem Zeitraum nicht in vollem Betrieb.
Die Arbeitszeiten sind mit der Bauleitung abzustimmen. Der Zutritt zum Gelände ist ggf. abzustimmen.

Baustelleneinrichtung
Siehe BE-Plan in der Anlage.
Im Bereich der Baustelle stehen Parkplätze für die Firmenfahrzeuge in ausreichender Anzahl zur Verfügung. Bauwasser und Baustrom werden bauseits zur Verfügung gestellt. Die Umlage für Verbrauchskosten wird vertraglich nach üblichen Sätzen vereinbart.
Der Zugang zur Baustelle erfolgt über den Hauptzugang von der Straße aus über eine Baustraße, die Teil der Ausschreibung ist.

Abfälle / Aufräumen auf der Baustelle
Anfallendes Verpackungsmaterial bleibt Eigentum des AN und ist, soweit möglich, dem Dualen System zuzuführen oder auf andere Art ordnungsgemäß zu entsorgen.
Überschüssiges Baumaterial (Verschnitt, Rest etc.) und Baustellenabfälle aus dem Bereich des AN entsorgt dieser in eigener Zuständigkeit.
Die Baustelle ist täglich, bei Bedarf auch mehrmals täglich, aufzuräumen. Die gesamte Baustelle (innen und außen) ist regelmäßig 1 x wöchentlich besenrein auszufegen.
Gefüllte Container sind ohne Aufforderung unverzüglich abzufahren.
Grundsätzlich ist in sämtliche Positionen seitens des AN einzukalkulieren:
- Transport zur Entnahmestelle
- Sortieren des Abfalls
- Deponie- bzw. Annahmegebühren
Es wird besonderen Wert auf eine saubere und aufgeräumte Baustelle gelegt.
Bei Nichtbefolgung wird bereits nach einmaliger Aufforderung durch die Bauleitung ein Dritter zu Lasten des Verursachers beauftragt.

Sonn- und Feiertag
An Sonn- und Feiertagen darf nur nach ausdrücklicher Zustimmung durch den AG gearbeitet werden.

Stundenlohnarbeiten
Für Stundenlohnarbeiten gelten die Regularien der VOB/B und die angebotenen Stundensätze.

Fachbauleiter
Fachbauleiter und Vorarbeiter vor Ort:
Der AN muss für das Bauvorhaben einen kompetenten, deutschsprachigen Fachbauleiter/in und einen örtlich präsenten Vorarbeiter/in zur Verfügung stellen und namentlich benennen. Ein Austausch darf nur in Abstimmung mit dem AG erfolgen.

Dokumentation
Der AN ist verpflichtet, in einem Startgespräch dem Gesamtbauleiter/in die Datenblätter und Systemzeichnungen sowie Gütezeichen der Materialien über die auszuführenden Bauteile vor der Ausführung zu übergeben.
Nach positiver Überprüfung kommen diese Unterlagen in die Dokumentationsordner für den AG. Dasselbe gilt für Montagezeichnungen und Revisionsunterlagen im Zuge der Ausführung.

Gefährdungsbeurteilung
Der AN ist auf Grund von Vorschriften verpflichtet, vor Ausführung seiner Leistungen eine Gefährdungsbeurteilung zu erstellen, mit dem Bauleiter zu besprechen und zu übergeben.

Maßaufnahme, Abrechnung, Abnahme
Der AN ist verpflichtet alle Planunterlagen und Angebotsunterlagen eigenverantwortlich rechtzeitig zu prüfen und Plandifferenzen dem Bauherren anzuzeigen.
Alle Maße sind am Bau zu prüfen.
Es wird explizit eine förmliche Abnahme gemäß § 12 Abs. 4 VOB/B vereinbart.

Brandschutz auf der Baustelle / Berufsgenossenschaft / Ersthelfer
Arbeiten mit Brandgefahr (Schweiß-, Trenn- und Schneidearbeiten) und Explosionsgefahr sind dem AG rechtzeitig anzuzeigen.
Die Bereitstellung einer Brandwache gemäß den berufsgenossenschaftlichen Vorgaben ist durch den AN sicherzustellen.
Auf der Baustelle herrscht generell Rauchverbot.
Der AN ist verpflichtet, dem AG Name und Erreichbarkeit des von ihm eingesetzten Ersthelfers mitzuteilen.

Schlussbemerkungen
Der AN bestätigt ausdrücklich, dass er fachlich in der Lage ist, die ausgeschriebenen Leistungen auszuführen, über ausreichend eigenes Personal und Maschinen verfügt, sich über die Beschaffenheit der Baustelle informiert hat und die Unterlagen vollständig erhalten hat.

## Zusätliche Technische Vertragsbedingungen (ZTV)
Zusätzliche Technische Vertragsbedingungen:

Entsprechend VOB Teil C (ATV – Allgemeine Technische Vertragsbedingungen für Bauleistungen) in Verbindung mit VOB/B und VOB/C in der jeweils gültigen Fassung.
Die Nummerierung erfolgt gemäß DIN 18299, Punkte 1 bis 5.
AN = Auftragnehmer
AG = Auftraggeber

1. Angaben zur Baustelle

1.1 Lage der Baustelle und Zufahrt
Die Baustelle befindet sich in Sydower Fließ im Land Brandenburg.
Die Zufahrt erfolgt über die Dorfstraße. Die Baustellenzufahrt ist mit der Bauleitung abzustimmen.

1.3 Bestehende bauliche Anlagen
Das Bauvorhaben betrifft ein bestehendes Schulgebäude.
Die Ausführung erfolgt größtenteils während der Sommerferien. In diesem Zeitraum findet kein voller Schulbetrieb statt.
Das Baufeld umfasst Bestandsflächen des Schulgebäudes sowie angrenzende Außenbereiche.

1.6 Transporteinrichtungen und -wege
Der Materialtransport auf der Baustelle erfolgt mit üblichen Transportmitteln des AN. Ein Baukran ist nicht vorgesehen.
Die Transportwege sind so anzulegen und zu unterhalten, dass angrenzende Bereiche nicht beschädigt werden.

1.8 Lagerflächen / Aufenthaltsräume
Material darf nur nach Absprache mit der Bauleitung gelagert werden.
Lagerflächen werden im Rahmen des Baustelleneinrichtungsplans festgelegt.
Aufenthalts- und Sanitärcontainer sind entsprechend den gesetzlichen Anforderungen bereitzustellen.

1.9 Grundstücksbeschaffenheit
Das Baugrundstück weist ein Gefälle auf.
Bestandsunterlagen und ggf. vorhandene Gutachten sind zu berücksichtigen.

1.19 SiGeKo (falls erforderlich)
Durch den SiGeKo wird eine Baustellenordnung übergeben.
Der AN ist dafür verantwortlich, dass ein qualifizierter, ständig anwesender Mitarbeiter in die SiGe-Planung eingewiesen wird. Dieser hat dafür Sorge zu tragen, dass die entsprechenden Maßnahmen an sämtliche Mitarbeiter weitergeleitet und eingehalten werden.

1.19.1 Sicherheits- und Gesundheitsschutz
Bei der Durchführung der Arbeiten sind die Bestimmungen der Baustellenverordnung in der jeweils gültigen Fassung zu beachten.
Technische und organisatorische Maßnahmen haben Vorrang vor personenbezogenen Maßnahmen.
Jeder an der Baustelle Beschäftigte ist mit persönlicher Schutzausrüstung entsprechend der Gefährdungsbeurteilung auszustatten.
Der AN hat vor Arbeitsbeginn schriftlich nachzuweisen, dass die Arbeitnehmer über sicherheits- und gesundheitsrelevante Maßnahmen unterwiesen wurden.

1.19.2 Mitbenutzung von Geräten anderer AN
Werden Gerüste oder Einrichtungen anderer AN mitbenutzt, sind diese auf Ordnungsmäßigkeit entsprechend den Unfallverhütungsvorschriften zu prüfen.
Bedenken sind der Bauleitung und dem SiGeKoordinator unverzüglich schriftlich mitzuteilen.

1.19.4 Bauprodukte
Es gilt die Brandenburgische Bauordnung (BbgBO) in der jeweils gültigen Fassung.
Für die verwendeten Baustoffe und Bauteile sind vom Lieferanten bzw. Hersteller die erforderlichen Eignungsnachweise vorzulegen.
Bauprodukte bedürfen der Bestätigung ihrer Übereinstimmung mit den technischen Regeln.
Nicht gekennzeichnete oder nicht zugelassene Produkte dürfen nicht eingebaut werden.

1.20 Besondere Anordnungen
Während der Dauer der Arbeiten sind Bauzaun, Baustellentore und -türen außerhalb der Arbeitszeiten geschlossen zu halten.

1.22 Vorarbeiten, vom AG veranlasst
Der AN hat nach Vertragsschluss die baulichen Voraussetzungen zu prüfen.
Beanstandungen sind umgehend der Bauleitung schriftlich mitzuteilen. Versäumt der AN diese Prüfung, kann er daraus keine Terminverzögerung ableiten.

2. Angaben zur Ausführung

2.3 Sicherheitsmaßnahmen
Absturzsicherungen und persönliche Schutzausrüstungen sind entsprechend den gesetzlichen und berufsgenossenschaftlichen Vorschriften einzuhalten.
Anordnungen der Bauleitung zur Sicherheit auf der Baustelle sind unverzüglich Folge zu leisten.

2.4 Entsorgung
Die Entsorgung von Abfällen nach DIN 18299 hat ordnungsgemäß zu erfolgen.
Abfälle sind sortenrein zu trennen und fachgerecht zu entsorgen.
Die Baustelle ist laufend sauber zu halten.
Nach Beendigung der Arbeiten oder auf Aufforderung der Bauleitung ist die Baustelle von allen durch den AN verursachten Verschmutzungen zu reinigen.
Bei Nichtbeachtung erfolgt die Reinigung auf Kosten des AN durch Dritte.

2.7 Gerüste
Gerüste sind nur in dem Umfang herzustellen, wie sie für die jeweilige Leistung erforderlich sind.
Eine Mitbenutzung durch andere Gewerke ist zu ermöglichen, sofern statisch und sicherheitstechnisch zulässig.

2.8 Mitbenutzung von Gerüsten und Einrichtungen
Werden Gerüste, Geräte oder Einrichtungen anderer AN mitbenutzt, sind diese auf Ordnungsmäßigkeit entsprechend den Unfallverhütungsvorschriften zu prüfen.
Beschädigungen, die nachweislich vom AN verursacht wurden, sind auf dessen Kosten zu beheben.

2.10 Recycling-Materialien
Es sind grundsätzlich neue, gütegesicherte und normgerechte Materialien zu verwenden.
Sollten wiederaufbereitete Stoffe eingesetzt werden, ist dies mit der Bauleitung abzustimmen.

2.11 Anforderungen an Produkte
Im Leistungsverzeichnis benannte Produkt- oder Firmennamen dienen der Beschreibung der Qualität.
Gleichwertige Produkte können angeboten werden. Die Gleichwertigkeit ist bei Angebotsabgabe nachzuweisen.

2.12 Eignungs- und Gütenachweise
Vom AN baubegleitend zu erbringende Nachweise und Dokumentationen sind dem AG unverzüglich vorzulegen.

2.16 Leistungsumfang
Alle Leistungen umfassen Lieferung, Montage bzw. Herstellung einschließlich Transport und Lagerung auf der Baustelle bis zur fertigen Leistung, sofern nichts anderes bestimmt ist.
Es gelten die anerkannten Regeln der Technik.

2.19 Teilabnahme
Werden Teile der Leistung vor Abnahme genutzt, kann der AN eine Teilabnahme verlangen.

2.22 Abrechnung
Die Abrechnung erfolgt gemäß VOB/C § 5.
Die Leistung ist aus den Zeichnungen zu ermitteln, soweit die ausgeführte Leistung diesen entspricht.
Sind solche Zeichnungen nicht vorhanden, ist die Leistung aufzumessen.
Der AN hat Aufmaßpläne vorzulegen.

## Technische Vorbemerkungen - Allgemein
Technische Vorbemerkungen - Allgemein:

Die Abgabe des Angebots erfolgt ohne Kosten oder sonstige Verbindlichkeiten für den Auftraggeber.
Der Bieter hat das Leistungsverzeichnis vollständig auszufüllen. Pauschalangebote sind nicht zulässig.

Die neuesten Richtlinien, Regeln, VOB, DIN-Vorschriften sind einzuhalten bzw. zu beachten.
Die jeweiligen Herstellervorschriften der im LV beschriebenen, bzw. angebotenen Materialien und Produkte so- wie die dazugehörigen Technischen Merkblätter und Sicherheitsdatenblätter sind zu beachten.

In alle Einzelpositionen ist ergänzend einzukalkulieren:
- Leistungen und Nebenleistungen die sich für eine Pos. zwangsläufig ergeben z.B. erford. zusätzliche Maßnahmen bei Gefahr, etc., falls nicht gesondert ausgeschrieben. - Schützen vorhandener, sichtbarer Bauteile.
- Kontinuierliches Sauberhalten der Baustelle

Maßkontrollen am Bau sind durchzuführen. Auf evtl. Differenzen oder planerische Abweichungen ist der Architekt sofort aufmerksam zu machen. Massenänderungen und voraussichtliche Mehrkosten sind der Bauleitung umgehend vor Ausführung schriftlich per Mail anzuzeigen.

Der Auftragnehmer hat arbeitstäglich Bautagesberichte zu führen mit folgenden Angaben
- Zahl der am Tag anwesenden Mitarbeiter (Berufsbezeichnung und Namen z.B. Facharbeiter Müller).
- am Tag ausgeführte Arbeiten
- am Tag eingebautes/verwendetes Material
- Angaben zum Terminplan
- Angaben zum Wetter ( z.B. Regen, Frost etc.)
Die Berichte sind der Bauleitung arbeitstäglich spätestens wöchentlich schriftlich vorzulegen.

Bei Nichteinhaltung  trägt der Auftragnehmer die daraus entstehenden Nachteile, sofern dem keine unangemessene Benachteiligung entgegensteht.

Stundenlohnarbeiten siehe besondere Hinweise am Ende des LVs. Stundenlohnarbeiten sind im Vorfeld anzumelden, ansonsten erfolgt keine Vergütung.

Der Auftragnehmer hat die Durchführung seiner Arbeiten nach Terminplan so vorzunehmen, dass ein reibungsloser Ablauf der Arbeiten gewährleistet ist.
Abweichungen vom Terminplan sind der Bauleitung sofort schriftlich mitzuteilen.

Anmelden von Bedenken:
Der Auftragnehmer hat vor Beginn seiner Arbeiten zu prüfen, ob die vorgesehene Ausführung sich für die Durchführung seiner Leistung eignet. In diesem Zuge ist auch die Leistung der Vorgewerke zu prüfen.
Bedenken sind dem Auftragnehmer unverzüglich schriftlich mitzuteilen.

Der Auftragnehmer hat dafür Sorge zu tragen, dass während der Ausführung seiner Leistungen immer mindestens ein fließend deutsch sprechender Mitarbeiter seiner Firma pro Gewerk auf der Baustelle anwesend ist.

Bestandteile des Angebots sind:
a) Die Allgemeinen Vertragsbedingungen für die Ausführung von Bauleistungen nach DIN und VOB/B, in jeweils neuester Fassung.
b)  Die Allgemeinen Technischen Vorschriften gem. DIN und VOB Teil C, in jeweils neuester Fassung.
c)  Formblätter (s. Vergabeunterlagen)
d)  Die Vorbemerkungen zum LV:
- die Allgemeinen Informationen
- die Allgemeinen Vertragsbedingungen
- die Allgemeinen Technischen Vorbemerkungen
- die Technischen Vorbemerkungen für die Einzelgewerke
e)  Das Leistungsverzeichnis
f)  Planunterlagen laut Planliste (separates Dokument)
g)  Bauzeitenplan (separates Dokument)
h)  Bauphysikalischer Nachweis

## Technische Vorbemerkungen - Sicherheits- und Baustelleneinrichtung
Technische Vorbemerkungen - Sicherheits- und Baustelleneinrichtung:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zur Ausführung - Allgemeines
Baustelleneinrichtung auf Grasnarbe oder Humus ist nicht gestattet. Das gilt auch für Materiallagerungen.

Vorhandene Grenzsteine und Vermessungsmarkierungen sind mit Beginn der Arbeiten im Zuge der Baustelleneinrichtung bis
zum Räumen der Baustelleneinrichtung zu sichern.

Vor Beginn der Arbeiten hat sich der Auftragnehmer über den Verlauf von Leitungen, Kabel usw. (unter- und überirdisch) zu
informieren. Notwendige Umlegungen sind rechtzeitig vom Auftragnehmer zu beantragen. Baustellen- und endgültige
Anschlüsse müssen grundsätzlich zugänglich bleiben und geschützt werden. Im Zweifel ist vom Auftragnehmer an den
Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist der Auftraggeber vorab zu informieren. Nicht mehr benötigte Teile der Baustelleneinrichtung sind unverzüglich zu entfernen.
Nach Abbau der Baustelleneinrichtung sind die genutzten Flächen und baulichen Anlagen, soweit technisch möglich und sofern nichts anderes vereinbart ist, in den ursprünglichen Zustand zu versetzen.
Werden öffentliche Flächen über das vorgesehene Maß hinaus auf Veranlassung des Auftragnehmers genutzt, hat dieser die erforderlichen Abstimmungen mit den zuständigen Behörden vorzunehmen und anfallende Gebühren zu tragen.

3. Verkehrssicherung
Bitte beachten Sie, dass für Verkehrssicherungsmaßnahmen die ATV DIN 18329 „Verkehrssicherungsarbeiten“ gilt.

4. Sonstige Angaben
Für die angebotenen Leistungen übernimmt der Auftragnehmer die Verpflichtung zur Vollständigkeit; d. h. Leistungen und Nebenleistungen, die sich bei den Positionen zwangsläufig ergeben, sind immer einzukalkulieren, auch wenn sie in der Leistungsbeschreibung nicht ausdrücklich erwähnt sind.

## Technische Vorbemerkungen - Metallbauarbeiten
Technische Vorbemerkungen - Metallbauarbeiten

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2.Angaben zu Stoffen und Bauteilen
Alle verwendeten Kunststoffe müssen alterungs- und lichtbeständig sowie mindestens schwer entflammbar sein. Ihre Widerstandsfähigkeit gegen chemische und atmosphärische Einflüsse, gegen Wärme und Kälte, und ihr elastisches Verhalten müssen dem Verwendungszweck dauerhaft entsprechen.
Bei brandschutztechnischen Anforderungen sind die amtlichen Nachweise (Prüfzeugnis oder Prüfbescheid oder allgemeine bauaufsichtliche Zulassung) der Bauleitung zu übergeben.
Bei nicht genormten Stoffen und Bauteilen sind, soweit erforderlich, die bauaufsichtlichen Zulassungen der Bauleitung zu übergeben
Bei geschweißten Bauteilen aus Edelstahl dürfen keine Anlauffarben sichtbar sein.

3. Angaben zur Ausführung - Allgemeines
Das Lagern von Druckgasflaschen in Kellerräumen, Treppenhäusern, Durchgängen und Durchfahrten ist unter- sagt. Bei Arbeiten mit brennbaren Gasen muss ein Feuerlöscher, tragbar, nach DIN EN 3 vorhanden sein.
Bei Brennschneidearbeiten oder sonstigen funkenerzeugenden Arbeiten, z.B. auch Trennarbeiten mit Trennscheiben, in der Nähe von Bauteilen der Baustoffklasse B2 bzw. B3 nach DIN 4102 Teil 1 sind geeignete Brand- schutzmaßnahmen vom Auftragnehmer zu treffen.
Bei funkenerzeugenden Arbeiten, z.B. Trennarbeiten mit Trennscheiben und Brennschneidearbeiten, in der Nähe zu erhaltener Bauteile sind Glasflächen, glasierte Keramikoberflächen und andere durch den Funkenflug gefährdete Oberflächen abzudecken.
Vor Ausführungsbeginn hat der Auftragnehmer mit dem Auftraggeber festzulegen, wo das zu verwendende Material auf der Baustelle gelagert werden kann, um gegenseitige Störungen der am Bau beteiligten Handwerker während der Bauausführung zu vermeiden.
Vor der Durchführung von Stemm-, Bohr- und Einsetzarbeiten an Estrichen sowie geputzten Wänden und Decken sind Leitungen mit einem Suchgerät zu orten
Späne vom Bohren und Fräsen sowie Reste von Schleifstaub sind sofort von den bearbeiteten Teilen zu entfernen.
Der Auftragnehmer hat sich beim Befestigen von Bauteilen an Vorsatzschalen zu vergewissern, dass durch die Befestigungsmittel keine Beschädigungen nicht sichtbarer Leitungen und Rohre entstehen.
Gefahrbereiche bei Montagearbeiten sind abzusperren und zu kennzeichnen. Entstehen dadurch Behinderungen für andere Unternehmer oder Dritte, sind der Zeitraum der Absperrung sowie alternative Maßnahmen mit der Bauleitung abzustimmen.
Vor Beginn der Arbeiten sind die tatsächlichen Einbauhöhen bezogen auf das gesamte Ausbausystem mit der Bauleitung abzustimmen, wenn unzulässige Toleranzen oder Änderungen des geplanten Fußbodenaufbaus fest- gestellt oder vermutet werden.
Befestigungselemente, die im Ausnahmefall Flächendichtungen durchdringen, sind mit auf das Dichtungsmaterial abgestimmten Abdichtungsstoffen (i.d.R. ohne Lösungsmittel) abzudichten. Im Zweifel ist Rücksprache mit der Bauleitung erforderlich.
Befestigungen von schweren Bauteilen auf Wärmedämm-Verbundsystemen dürfen nur mit wärmedämmmenden und druckfesten Stützkörpern, Konsolen oder sonstigen für den Zweck geeigneten Bauteilen ausgeführt werden.
(Zutreffendes bitte auswählen:)
Die Befestigungselemente müssen im Zuge der Dämmstoffverlegung des Wärmedämm-Verbundsystems in Abstimmung mit dem Ausführenden des Wärmedämm-Verbundsystems eingebaut werden.
(oder)
Die Befestigungselemente müssen in das vorhandene Wärmedämm-Verbundsystem so eingesetzt werden, dass nach Fertigstellung der Leistung des Auftragnehmers keine Beschädigungen des Wärmedämm-Verbundsystems erkennbar sind.
Alle notwendigen Schmiede-, Bohr- und Schweißarbeiten sind, soweit technisch möglich, vor dem Verzinken auszuführen. Die Gewinde verzinkter Gewindebolzen sind bei der Montage nicht nachzuschneiden, sondern an- zuschmelzen. Analog ist bei durch die Verzinkung unbeweglich gewordenen Bändern und anderen beweglichen Teilen zu verfahren.
Fenster und Fenstertüren
Anschlussfugen von Außenbauteilen wie Fenstern und Türen sind raumseitig luftdicht herzustellen. Hierfür gelten neben den Vorschriften von Abschnitt 3.1.4.5 ATV DIN 18360 auch die entsprechenden Regeln nach Abschnitt 3.5.3 ATV DIN 18355. Der damit verbundene Aufwand ist mit einzukalkulieren.
Der Aus- und Einbau von Fenstern und Türen zum Austausch oder zur Aufarbeitung ist so aufeinander abzustim- men, dass der Witterungsschutz des Gebäudes zu jeder Zeit gewährleistet ist. Dem Auftragnehmer steht es frei, stattdessen auf seine Kosten die Öffnungen vorübergehend provisorisch zu schließen; dabei muss
das Provisorium lichtdurchlässig sein. Zur Aufarbeitung hat der Auftragnehmer die Wahl, ob das auf der Baustelle oder in der Werkstatt erfolgt. Entscheidet er sich für die Werkstatt, wird der Transport nicht gesondert vergütet.
Vom Auftragnehmer sind auf Verlangen Detailzeichnungen über die Ausbildung der Fensterprofile sowie der Anschlüsse zum Bauwerk und zu den Fensterbänken vorzulegen.
Die Angaben des Systemherstellers der Fensterprofile sind bindend für die konstruktive Ausbildung und die Profilauswahl. Die Herstellerrichtlinien sind auf Verlangen vorzulegen.
Wenn im Leistungstext nichts anderes vorgegeben wird, gilt die Schallschutzklasse 2 nach VDI 2719.

4. Angaben zur Ausführung - Türen
Die Öffnungsrichtung von Türen ist vor der Bestellung oder Fertigung der Türen vor Ort gemeinsam mit dem Auftraggeber oder der Bauleitung endgültig festzulegen.
Transparente Scheiben von Türblättern sind mit einem deutlich sichtbaren Klebestreifen zu markieren. Der Klebestreifen muss sich rückstandfrei entfernen lassen. Das Entfernen geschieht durch den Auftraggeber.
Endmontage erfolgt nach Abschluss anderer Arbeiten in Abstimmung mit der Bauleitung.

5. Angaben zur Ausführung -  Reparaturarbeiten, Sanierungsarbeiten
Verfahrensbedingte Vermischungen und Abfall von Strahlarbeiten sind vom Auftragnehmer zu beseitigen und zu entsorgen. Dabei sind Strahlmittelrückstände auch aus dem umliegenden Verkehrsraum, aus Poren, Fugen u. dgl. und von den Gerüstböden zu entfernen.

## Technische Vorbemerkungen - Hebelift
Technische Vorbemerkungen - Hebelift

Prüfung der Einbausituation
Vor Beginn der Arbeiten hat der Auftragnehmer die vorhandene Einbausituation sowie die vorgesehenen Befestigungs- und Anschlusspunkte zu prüfen. Abweichungen oder Bedenken hinsichtlich der Ausführbarkeit sind der Bauleitung vor Ausführung schriftlich mitzuteilen.

Anschlüsse
Alle für den Betrieb des Hebelifts erforderlichen Anschlüsse sind herzustellen und betriebsbereit zu übergeben.

Oberflächen und Ausführung
Oberflächen, Materialien sowie die konstruktive Ausführung sind vor Fertigung und Montage mit dem Auftraggeber bzw. der Bauleitung abzustimmen.

Inbetriebnahme und Funktionsprüfung
Der Hebelift ist nach Abschluss der Montage vollständig betriebsbereit zu übergeben. Hierzu gehören die Inbetriebnahme, Funktionsprüfung sowie das Einstellen und Justieren aller sicherheitsrelevanten Bauteile.

Dokumentation
Zur Abnahme sind sämtliche erforderlichen Herstellerunterlagen, Prüfprotokolle, Konformitätserklärungen sowie Bedienungs- und Wartungsunterlagen zu übergeben.

Einweisung
Nach Fertigstellung der Anlage hat der Auftragnehmer eine Einweisung des Betreibers in Bedienung und Wartung des Hebelifts durchzuführen.

Wartung
Die Anlage ist entsprechend den Herstellervorgaben auszuführen. Wartungsintervalle und Wartungsanforderungen sind dem Auftraggeber zu übergeben.

## Grundschule Grüntal: Hebelift
Datum: 24.02.2026

### Bereich 1 Senkrechtlift für Rollstuhlfahrende

#### Abschnitt 1.1 Senkrechtlift für Rollstuhlfahrende

**1.1.10 Senkrechtlift für Rollstuhlfahrende, Außenbereich**
*** Pauschalposition
Lieferung und Montage eines Senkrechtlifts für Rollstuhlfahrende gemäß EU-Maschinenrichtlinie 2006/42/EG für den Außenbereich.

Leistungsumfang:
- Aufstellort Außen
- Haltestellen 2
- Zugänge gegenüberliegend
- Förderhöhe ca. 860 mm
- Grubentiefe 80 mm
- Hubgeschwindigkeit ca. 0,025 m/s
- Tragfähigkeit 225 kg
- Elektroanschluss 230 V AC, Schutzart IP 54
- Antriebssystem Spindelantrieb
- Hubsäule rechts
- Lieferung und Montage des Hebelifts
- Anschluss an bauseitige Fundamente
- Ausführung gemäß Zeichnung
Menge: 1,000 psch

**1.1.20 Plattform Hebelift**
*** Pauschalposition
Plattformausführung des Senkrechtlifts

Leistungsumfang:
- Plattformmaß ca. 1.250 x 1.400 mm (B x T)
- Plattformboden aus Aluminium-Riffelblech
- 2-seitig mitfahrendes Geländer aus Edelstahl-Rundrohr, ohne Ausfachung, Höhe ca. 1.000 mm
- feste Seitenwand aus Edelstahlblech, Höhe ca. 995 mm
- seitliche Abrollsicherungen aus Edelstahlblech, Höhe ca. 90 mm
- automatisch hochklappbare Auffahrrampe an der unteren Haltestelle, ca. 100 mm tief
- Auffahrrampe dient gleichzeitig als Abrollsicherung
Menge: 1,000 psch

**1.1.30 Steuerung und Bedienung Hebelift**
*** Pauschalposition
Steuerung und Bedienelemente des Senkrechtlifts

Leistungsumfang:
- Totmannsteuerung
- Bedienteil auf der Plattform mit Taster Heben, Taster Senken, Not-Stop-Schlagtaster und Schlüsselschalter
- Schlüsselschalter für bauseits gestellten Profilzylinder
- Außenbefehlsgeber an beiden Haltestellen, schwarzes Gehäuse mit Edelstahlabdeckung
- richtungsweisende Befehlstaster
- Schlüsselschalter für bauseitiges Profilzylinderschloss
- Funkansteuerung, batteriebetrieben
Menge: 1,000 psch

**1.1.40 Sicherheitseinrichtungen Hebelift**
*** Pauschalposition
Sicherheitseinrichtungen des Senkrechtlifts.

Leistungsumfang:
- manuelles Notablasssystem
- Schutzvorhang an der unteren Haltestelle zur Sicherung des Bereiches unterhalb der Plattform
- Mutterbruchüberwachung
- Sicherheitsendschalter und Endlagenschalter
- Notsignal-Taster auf der Plattform
- seitliche Abrollsicherung auf der Plattform
Menge: 1,000 psch

**1.1.50 Türanbindung Hebelift**
*** Pauschalposition
Anbindung des Senkrechtlifts an eine bauseitige Tür

Leistungsumfang:
- Verriegelung für eine bauseitige Tür
Menge: 1,000 psch

**1.1.60 Inbetriebnahme und Dokumentation Hebelift**
*** Pauschalposition
Leistungsumfang:
- Inbetriebnahme
- Funktionsprüfung
- Übergabe der Prüf- und Konformitätsunterlagen
- alle erforderlichen Befestigungsmittel
- Montagearbeiten
- Anschlussvorbereitung
Menge: 1,000 psch

### Bereich 2 Stundenlohnarbeiten

#### Abschnitt 2.1 Stundenlohnarbeiten

**2.1.10 Stundenlohnarbeiten Helfer**
Stundenlohnarbeiten durch Arbeitskräfte sind auf Anordnung des AG auszuführen. Der Verrechnungssatz für die jeweilige Arbeitskraft umfasst sämtliche Aufwendungen wie Lohn- und Gehaltskosten, Lohn- und Gehaltsnebenkosten, Zuschläge, lohngebundene und lohnabhängige Kosten, sonstige Sozialkosten, Gemeinkosten, Wagnis und Gewinn.
Erschwerniszuschläge wie Zuschläfe für Überstunden, Nacht-, Sonntags- und Feiertagsarbeit werden gesondert vergütet. Enthalten sein müssen auch Kosten für Maschineneinsätze für Maschinen mit Einkaufwert bis 1.500 €.
Verbrauchsmaterialien werden getrennt vergütet
Menge: 5,000 h

**2.1.20 Stundenlohnarbeiten Facharbeiter**
Stundenlohnarbeiten durch Arbeitskräfte sind auf Anordnung des AG auszuführen. Der Verrechnungssatz für die jeweilige Arbeitskraft umfasst sämtliche Aufwendungen wie Lohn- und Gehaltskosten, Lohn- und Gehaltsnebenkosten, Zuschläge, lohngebundene und lohnabhängige Kosten, sonstige Sozialkosten, Gemeinkosten, Wagnis und Gewinn.
Erschwerniszuschläge wie Zuschläfe für Überstunden, Nacht-, Sonntags- und Feiertagsarbeit werden gesondert vergütet. Enthalten sein müssen auch Kosten für Maschineneinsätze für Maschinen mit Einkaufwert bis 1.500 €.
Verbrauchsmaterialien werden getrennt vergütet
Menge: 5,000 h
